# Wärmedämmverbundsystem
Angebotsaufforderung (GAEB 90, DA83)
Währung: EUR
Auftraggeber: Covivio Immobilien GmbH

## Wärmedämmverbundsystem, Wärmeschutznachw
Datum: 01.04.25

*Hinweis*
Angaben zum Baumaßnahme
1.1.  Lage der Baumaßnahmen

  46537 Dinslaken
  Am Stadtbad

1.2. Ausführungszeitraum für das Gewerk WDVS

  Ende Februar 2026 - Oktober 2026

1.3.  Neubaumaßnahme

  3 x 5-geschossiges Wohngebäude, Erdgeschoss, 3
Obergeschosse und  Staffelgeschoss  mit 18
Wohneinheiten sowie einer vollständigen Unterkellerung.

  _  Massivbauweise
  _  Tragende Wände aus Mauerwerk und Beton
  _  Stahlbetondecken
  _  Flachdach

1.4.  Grundstückserschließung

  Die Erschließung des Grundstückes erfolgt während
der Baumaßnahme.

1.5. Lageplan

1.6. Grundriss EG

1.7. Grundriss OG

1.8 Grundriss Staffelgeschoss

1.9. Schnitt A-A

1.10. Schnitt B-B

*Hinweis*
A)  ALLGEMEINE VORBEMERKUNGEN
=======================================================
==========

A1) ALLGEMEINES

Dem Leistungsverzeichnis liegen die "Zusätzliche
Vertragsbedingungen für die Ausführung von
Bauleistungen (Z-VOB/B)" der Covivio Immobilien GmbH
zugrunde.

Für sich auf dieses Leistungsverzeichnis beziehende
Beauftragungen gelten die Vertragsbedingungen in jedem
Einzelfall als vereinbart. Sofern zukünftig als Ersatz
für die aktuell gültigen Z-VOB/B mit dem Auftragnehmer
neue Z-VOB/B vereinbart werden, gelten für nach
Gültigkeitsbeginn die neuen Z-VOB/B beauftragte
Leistungen ausschließlich die neuen Z-VOB/B.

Für nach diesem Leistungsverzeichnis ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber erwartet vom Auftragnehmer tatkräftige
Unterstützung bei den Bemühungen, berechtigten
Mieterwünschen zu entsprechen. Dazu gehören
insbesondere folgende Verpflichtungen:

1)  Alle Handwerker/Mitarbeiter des Auftragnehmers
haben die Verpflichtung, Kunden insbesondere  Mietern
höflich und hilfsbereit zu begegnen. In Gesprächen mit
den Mietern ist das Bemühen von  Covivio Immobilien
GmbH um einen verbesserten Kundendienst
herauszustellen.

2)  Die Mieter sind rechtzeitig vor Durchführung der
Arbeiten zu verständigen, ggf. durch
  Aushang im Treppenhaus oder auch individuelle
Terminvereinbarung mit dem einzelnen Mieter.

3)  Möbel und sonstiges Mietereigentum, Bodenflächen
und angrenzende Bauteile etc. im Bereich
  der auszuführenden Arbeiten sind durch Folie, evtl.
Schaltafeln oder Ähnliches zu schützen.

A3) PREISE

Soweit und sobald Überschreitungen absehbar sind, ist
hierüber dem zuständigen Bauleiter ein schriftliches
Angebot einzureichen und eine gesonderte Vereinbarung
über die Einkaufsabteilung zu treffen.

In den Einheitspreisen sind sämtliche Kosten, wie
Lohn-, Material- und Nebenkosten enthalten,
insbesondere auch:

1)  Koordination / Terminabsprache(n) mit dem(den)
Mieter(n) / Kundenbetreuer(n) / Bauleiter(n)

2)  sämtliche Fahrt- und Transportkosten,

3)  sämtliche tariflichen Zulagen wie z. B. Schmutz-
und Staubzulagen, Zulagen für ekelerregende
  Arbeiten etc.,

4)  die Gestellung, Vorhaltung und spurlose
Entfernung aller erforderlichen Gerüste und
  Absperrungen (ggf. auch Warnschilder) bis zu einer
Höhe der Arbeitsbühne von 2 m; die
  Mitbenutzung der Gerüste ist allen mit
Reparaturarbeiten beschäftigten Firmen kostenlos zu
  gestatten,

5)  Befestigungsmittel aller Art; Hilfsstoffe wie
Nägel, Bindedraht und Kleinmaterial sowie alle
  Baustoffe, die zur kompletten Erstellung der
Leistung erforderlich sind,

6)  die Abdeckung von Einrichtungsgegenständen zum
Schutz vor Beschädigung und
  Verschmutzung,

7)  das, ggf. tägliche, Säubern der Arbeitsstelle,

8)  der Ausbau und Abtransport sowie die
ordnungsgemäße Entsorgung, einschließlich
  Kippgebühren, sämtlichen Bauschutts und aller alter,
schadhafter Teile. Teile, für die sich der
  Auftraggeber eine generelle oder einzelfallbezogene
Prüfung vorbehalten hat, sind bis zu diesem
  Zeitpunkt, längstens jedoch für die Dauer von 10
Wochen, vom AN vorzuhalten und dürfen erst
  danach entsorgt werden.

9)  Alle weiteren Nebenleistungen, die zur Erfüllung
der in den Leistungspositionen beschriebenen
  Hauptleistungen, unter Beachtung aller einschlägigen
Vorschriften, erforderlich sind, aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der Auftragnehmer jedem Dritten aufzuerlegen, dessen er
sich zur Erfüllung dieser Pflichten bedient.
Das Leistungsverzeichnis darf weder ganz noch teilweise
in irgendeiner Form Dritten entgeltlich oder
unentgeltlich zugänglich gemacht werden.

*Hinweis*
B)  ALLGEMEINE TECHNISCHE VORBEMERKUNGEN
=======================================================
===============

B1) ALLGEMEINES

Für Lieferung und Ausführung gelten neben dem
Leistungsverzeichnis:

1.  die neuesten DIN-Vorschriften (ausgenommen DIN
1961), VDE- und VDI-Richtlinien,

2.  die Vorschriften der zuständigen Behörden z. B.
Bauaufsicht, Gewerbeaufsicht, Brandverhütung,
  TÜV, Berufsgenossenschaften und Versorgungsbetriebe,

3.  die Bestimmungen der Gerüstbauordnung,

4.  die Festlegungen des jeweiligen
Werkstoffherstellers. Die Werkstoffe müssen den
  geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor zu prüfen, ob der
Auftragneher seinen Pflichten nachgekommen ist. Hierzu
kann der Auftraggeber Einsicht nehmen in die vom
Auftragneher nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
läßt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7 SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die bei ungesicherten
Umgang im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
Zusätzliche Technische Vertragsbedingungen
Wärmedämm-Verbund-System (WDVS)

1.1
Maßgebend für die Lieferung und Ausführung der
Leistungen sind die ATV in der
VOB-Teil C und weitere DIN-Vorschriften.
Alle Leistungen sind nach dem zum Zeitpunkt der
Ausführung geltenden Normen, Verordnungen, Richtlinien
etc. auszuführen.

Folgende Vorschriften sind besonders zu beachten:

DIN 18345  Wärmedämm-Verbundsysteme
DIN 18363  Maler- u. Lackierarbeiten
DIN 18364  Korrossionschutzarbeiten an Stahl- und
Aluminiumbauten
DIN 18350  Putz- u. Stuckarbeiten
DIN 4102  Brandverhalten von Baustoffen u.
Bauteilen
DIN 4109  Schallschutz im Hochbau
DIN 4108  Wärmeschutz im Hochbau
DIN 4117  Abdichtung von Bauvorhaben gegen
Bodenfeuchtigkeit
DIN 4122  Abdichtung von Bauwerken gegen
nichtdrückendes  Oberflächenwasser
DIN 55699  Verarbeitung von Wärmedämm-Verbundsystemen
DIN 18202  Maßtoleranzen im Hochbau
GEG  Gebäude Energie Gesetz

Unfallverhütungsvorschriften/ Regeln der BG Bau
(Berufsgenossenschaft der Bauwirtschaft)
BGV  BG-Vorschriften
BGR  BG-Regeln
BGI  BG-Informationen
BGG  BG-Grundsätze
BetrSichV  Betriebssicherheitsverordnung mit den
dazugehörigen technischen  Regeln ,TRBS"
a.a.R.d.T.  Die Allgemein anerkannten Regeln der
Technik

Für die Ebenheitstoleranzen gilt die Tabelle 3, Zeile 7
der DIN 18202 als vereinbart.

Die Baustellenordnung der Covivio Immobilien GmbH

1.2
Grundsätzlich sind nur Produkte zu verarbeiten die
entsprechend der europäischen Richtlinien eine
CE-Kennzeichnung unterliegen und besitzen.
Bezüglich der Wärmeleitfähigkeit sind zusätzlich zur
CE-Kennzeichnung nur Bauprodukte zugelassen, die zudem
einer Fremdüberwachung einer von Ländern zugelassenen
Stelle unterliegen und entsprechend überwacht sind.

1.3
Material- u. Unterkunftsräume werden bauseits nicht zur
Verfügung gestellt.

1.4
Bauaufzüge werden bauseits nicht gestellt.

1.5
Strom u. Wasseranschlüsse sind an der Baustelle
vorhanden; die Verbrauchskosten werden mit Pauschal
0,3% von der Schlussrechnung abgezogen.

1.6
Das Einputzen (Nachputz) von evtl. nachträglich
eingebauter Bauteile wie z.B. Fenster, Fensterbänke,
Treppenanlagen u. -Belägen etc. ist in den EP's
einzukalkulieren und wird nicht gesondert vergütet.
Dies gilt ebenfalls für durchzuführende Schutzmaßnahmen
an diesen Bauteilen, sowie für das Schließen kleiner
nachträglicher gebohrter oder gespitzter
Mauerwerksöffnungen.

1.7
Die Baustelle ist täglich sauber zu halten und
sämtliche Schutt und Materialreste sind ohne besondere
Aufforderung vom AN zu entsorgen. Der Auftraggeber
behält sich vor Bauschuttcontainer aufzustellen und die
hierfür anfallenden Kosten anteilig auf die
ausführenden Firmen umzulegen und von der
Schlussrechnung in Abzug zu bringen.

1.8
Der Text des Leistungsverzeichnisses  ist neutral und
allgemein gehalten, da der Aufbau und die Ausführung
des Vollwärmeschutzes inkl. Putzbeschichtung an keine
bestimmte Herstellersysteme gebunden ist. Dem Anbieter
ist daher freigestellt, ein Fabrikat seiner Wahl
anzubieten. Es dürfen jedoch nur vollständige
Herstellersysteme angeboten und verarbeitet werden.

1.9
Der Prüfbescheid eines staatlichen
Materialprüfungsamtes ist der Bauleitung im
Auftragsfall vorzulegen.

2.0
Die Herstellervorgaben und Verarbeitungshinweise und
Richtlinien des angebotenen Systems sind zu beachten.

2.1
Vor Beginn der Arbeiten muß der Auftragnehmer eine
Überprüfung des Untergrundes auf Eignung und
Tragfähigkeit vornehmen. Läßt die Beschaffenheit des
Untergrundes die Ausführung der Arbeiten nach
vorgegebener Art bedenklich erscheinen, so ist dies dem
Auftraggeber unverzüglich mitzuteilen.

Angebotenes WDVS - Erzeugnisse/ Fabrikat:

__________________________________________
( vom Bieter auszufüllen)

Artenschutz an Gebäuden
Vor und während der Durchführung von Gerüst-, Fassaden-
oder Dacharbeiten ist durch den AN zu überprüfen, ob
durch die beabsichtigten und beauftragten Maßnahmen
evtl. gebäudebewohnende Tierarten wie z.B. Mauersegler,
Fledermäuse, Schwalben u.A. gestört oder vertrieben
werden. Die Vorschrift des  44 Bundesnaturschutzgesetz
ist zu beachten. Bei drohenden Verstößen gegen diese
Vorschrift ist zwingend die weitere Vorgehensweise mit
der Bauleitung des AG bzw. gemeinsam mit dem Amt für
Umwelt und Grün abzustimmen. Soweit die Umsetzung der
Maßnahmen bereits begonnen hat und die drohende
Beeinträchtigung nicht vor Beginn der Maßnahmen
erkennbar war, sind die Arbeiten umgehend bei Erkennen
eines drohenden Verstoßes gegen  44 BNatSG in dem
entsprechenden Bereich vorübergehend bis zur
abschließenden Klärung der weiteren Vorgehensweise
auszusetzen.

### Bereich 01 Am Stadtbad Haus 47

#### Abschnitt 01.01 Baustelleneinrichtung

**01.01.0010 Einrichten der Baustelle**
Einrichten der Baustelle für alle im Leistungsverzeichnis angegebenen Leistungen, Vorhalten,und Rückbau
nach Abschluß der eigenen Arbeiten.
Menge: 1,000 Stck

#### Abschnitt 01.02 Dämmplatten Mineralwolle

*Hinweis*
Das weber.therm A200 System ist ein außenseitig
anzubringendes Wärmedämm-Verbundsystem mit Dämmplatten
aus Mineralfasern und Silikonharzputzen oder
mineralischen Putzen nach DIN EN 998-1.
Es ist in die Baustoffklasse A (nicht brennbar) gemäß
DIN 4102 eingestuft.

Z-33.44-63 (geklebtes System) MF-Lamelle
Z-33.43-151 (geklebtes und gedübeltes System)

Die ausgeschriebenen AquaBalance-Oberputze und
-Fassadenfarben verfügen über eine dauerhaft hohe
Resistenz gegenüber Algen- und Pilzbewuchs.

Es sind gleichwertige Systeme anderer Hersteller
zugelassen.
Vom Bieter angebotenes Wärmedämmverbundsystem.

Hersteller:
.......................................................
..........

Produktname:
.......................................................
...........
System

Dämmplatten:
.......................................................
...........
Bezeichnung

**01.02.0010 Sockelabschlußprofile ALU**
*** Bedarfsposition ohne GB
Sockelabschlußprofile WDVS Aluminium als unteren
Sockelabschluß mit 3 Stück/m Profil-Dübeln 6 x 60 und
Ausgleichs- u. Distanz- stücken anbringen, einschl.
Ausbilden von Innen- und Außenecken, einschl.
Profilverbinder

z.B. weber.therm Sockelabschlußprofil WDVS
Menge: 1,000 m

**01.02.0020 Sockelaufsteckprofile ALU**
*** Bedarfsposition ohne GB
Sockelaufsteckprofile WDVS Aluminium anbringen,
Profilbreite 6 mm.

z.B. weber.therm Sockelaufsteckprofil
Menge: 1,000 m

**01.02.0030 Mineralwoll-Dämmplatten 035 - 180mm**
Mineralwoll-Dämmplatten MW 035 im kompakten Express -
Format 800 x 415 mm nach DIN 4102 nicht brennbar A1
mit Klebe- u. Armierungsmörtel anbringen

Wärmeleitfähigkeit  0,035 W/mK
Dämmplattendicke 180 mm

weber.therm MW 035 Fassade express
weber.therm 301 bzw 317 (Beton) Klebe- und
Armierungsmörtel
Menge: 990,000 m²

**01.02.0040 Mineralwoll-Dämmplatten 035 - 200mm**
*** Bedarfsposition ohne GB
Mineralwoll-Dämmplatten MW 035 im kompakten Express -
Format 800 x 415 mm nach DIN 4102 nicht brennbar A1
mit Klebe- u. Armierungsmörtel anbringen

Wärmeleitfähigkeit  0,035 W/mK
Dämmplattendicke 200 mm

weber.therm MW 035 Fassade express
weber.therm 301 bzw 317 (Beton) Klebe- und
Armierungsmörtel
Menge: 1,000 m²

**01.02.0050 Mineralwoll-Dämmplatten 035 - 100mm**
Mineralwoll-Dämmplatten MW 035 im kompakten Express -
Format 800 x 415 mm nach DIN 4102 nicht brennbar A1
mit Klebe- u. Armierungsmörtel anbringen

Wärmeleitfähigkeit  0,035 W/mK
Dämmplattendicke 100mm

weber.therm MW 035 Fassade express
weber.therm 301 bzw 317 (Beton) Klebe- und
Armierungsmörtel
Menge: 90,000 m²

**01.02.0060 Dämmplattenverdübelung**
Dämmplatten mit Dübeln gem. bauaufsichtlicher Zulassung
mechanisch befestigen. Gebäudehöhe bis 10 m.
Beachten Sie die Hinweise zur Windlastnorm im Weber
Guide.
Dübelanzahl nach Erfordernis bzw. entsprech- end Dübel-
und Systemklasse.

mind. Länge = Dämmstoffdicke + 35 mm
Richtwert ca. 3 Stck./m²

weber.therm SLD - 5 / SD - 5 Schlagdübel
weber.therm SRD - 5 Schraubdübel
Menge: 1080,000 m²

**01.02.0070 Dübelteller Zulage**
Dübelteller - Zulage zur Position Dämmplattenverdübelung versenkte Montage bei Mineral- wolleplatten
und versenkter Montage mit weber.therm SRD Montagetool.

weber therm Dübelteller VT 112 2G
weber.therm Rondelle STR U MW
Menge: 3100,000 Stck

**01.02.0080 Zul. Perimeterdämmplatte 180mm**
Perimeterdämmplatte EPS 032 nach DIN 4102
schwer entflammbar B1, Bemessungswert
Wärmeleitfähigkeit (DIN 4108) ca.0,032 W/mK
mit Klebe- u.Armierungsmörtel spezial ansetzen
auf Bitumenuntergrund einschl. Schrägschnitt als
unterer Abschluß gem. Details Fa. weber
Dämmplattendicke 180mm, als Zulage zu den
Mineralwolldämmplatten

weber.therm EPS 032 Sockel
weber.therm 370 Klebemörtel spezial
Menge: 250,000 m²

**01.02.0090 Zul. Perimeterdämmplatte 100mm**
Perimeterdämmplatte EPS 032 nach DIN 4102
schwer entflammbar B1, Bemessungswert
Wärmeleitfähigkeit (DIN 4108) ca.0,032 W/mK
mit Klebe- u.Armierungsmörtel spezial ansetzen
auf Bitumenuntergrund einschl. Schrägschnitt als
unterer Abschluß gem. Details Fa. weber
Dämmplattendicke 180mm, als Zulage zu den
Mineralwolldämmplatten

weber.therm EPS 032 Sockel
weber.therm 370 Klebemörtel spezial
Menge: 75,000 m²

**01.02.0100 Montagequader, d = 160 - 200 mm EPS**
*** Bedarfsposition ohne GB
Montagequader als Montage- u. Druckunterlage liefern u.
einbauen, als Zulage
Dicke:  160 - 180 mm
Nennfläche:  98x98 mm
Nutzfläche:  78x78 mm

weber.therm Montagequader Quadroline-EPS
Menge: 1,000 Stck

**01.02.0110 Montagezylinder**
Montagezylinder zur Montage von Rohrschellen,
Beleuchtungskörpern etc. liefern u. nach Angabe
einbauen.

weber.therm Montagezylinder Set Zyrillo 70 mm
Menge: 66,000 Stck

**01.02.0120 Dehnungsfugenprofile senkrecht Dünnputz**
*** Bedarfsposition ohne GB
Dehnungsfugenprofile (senkrecht) PVC mit Folienschlaufe
anbringen einschl. Hinterstopfung mit Mineralfaser,
einschl. Dehnfugen-Abdeckprofil für Innenecke/ Fläche.

weber.therm Dehnfugenprofil WDVS W53
weber.therm Dehnfugen-Abdeckprofil Z14
Menge: 1,000 m

**01.02.0130 Tropfkantenprofil WDVS**
*** Bedarfsposition ohne GB
Tropfkantenprofile für WDVS aus Hart-PVC, mit
beidseitigem Gewebestreifen 12,5 cm, Gewebe 4*4 mm
liefern und entsprechend Detail weber, mit Klebe- und
Armierungsmörtel ankleben bzw. in den Armierungsputz
einarbeiten.

weber.therm Klebe- u. Armierungsmörtel
weber.therm Tropfkantenprofil
Menge: 1,000 m

**01.02.0140 Sockeloberputz, Haftputz**
Sockeloberputz aus Kalk-Zement Haftputz mit fein
gefilzter Oberfläche herstellen
Oberkante 30cm über OKFF

weber.star 295 Kalk-Zement-Haftputz
Menge: 220,000 m²

**01.02.0150 Feuchteschutz des Sockels**
Feuchteschutz des Sockels im erdberührten Bereich mit
Flex-Dichtschlämme herstellen.
Höhe ca. 50cm

weber.dur 126 Flex-Dichtschlämme, 1-k
Menge: 220,000 m²

**01.02.0160 Anputzband**
*** Bedarfsposition ohne GB
Einseitig klebendes weber Anputzband aus
geschlossenzelligem PE-Material für den Anschluß an
angrenzende oder in die Putzebene durchdringende
Bauteile einbauen
Stärke:  3mm
Breite:  15 mm

weber Anputzband
Menge: 1,000 m

**01.02.0170 Anschlüsse mit Fugendichtband**
Zwischen angrenzende Bauteile, wie Fensterbänke /
Blechabkantungen / Profile etc. und Dämmplatten
Fugendichtband einlegen. Der Putz ist gegebenenfalls
mit Kellenschnitt vom angrenzenden Bauteil zu trennen.

weber.therm Fugendichtband
Menge: 1100,000 m

#### Abschnitt 01.03 Putz (weber-AquaBalance)

**01.03.0010 Grundierung**
*** Bezugsbeschreibung
Grundierung aus weber.prim 403 Universal- grundierung
herstellen.
Menge: 1050,000 m²

**01.03.0020 Fläche armieren**
Armierungsputz aus Klebe- u. Armierungs- mörtel und
einer Putzbewehrung aus Armierungsgewebe herstellen auf
Wandflächen, Stürzen, Pfeilern etc.
Armierungsputzdicke 5-8 mm

weber.therm 300 / 301 / 302
weber.therm 310 Armierungsgewebe 8x8 mm
Menge: 1050,000 m²

**01.03.0030 Verstärkung der Armierungsschicht**
*** Bedarfsposition ohne GB
Verstärkung der Armierungsschicht durch eine 2. Lage
Armierungsputz wie in Vorposition beschrieben auf stark
beanspruchten Flächen.
Armierungsputzdicke 5 mm.
Menge: 1,000 m²

**01.03.0040 Fläche armieren - Deckenflächen**
Zulage zu vorbeschriebener Position (Fläche armieren)
für den Armierungsputz unter Deckenflächen
(Überkopfmontage)
Menge: 15,000 m²

**01.03.0050 Leibungen grundieren**
*** wie Position 01.03.0010
Leibungen von Öffnungen mit Grundierung aus weber.prim
403 Universalgrundierung herstellen

Leibungstiefe bis 15cm.
Menge: 650,000 m

**01.03.0060 Leibungen armieren**
Armierungsputz aus Klebe- u. Armierungs- mörtel und
einer Putzbewehrung aus Armierungsgewebe herstellen in
Leibungen. Leibungstiefe bis 15cm
Armierungsputzdicke 5-8 mm

weber.therm 300 / 301 / 302
weber.therm 310 Armierungsgewebe 8x8 mm
Menge: 650,000 m

**01.03.0070 Gewebewinkel an Aussenecken**
Zur Eckausbildung von Außenecken an Gebäudeecken,
Fenster- und Türöffnungen den Gewebewinkel 10 x 15 cm /
10 x 23 cm auf den Dämmplatten in der Armierungsebene
einbetten.

weber.therm 313 Gewebewinkel grob
Menge: 780,000 m

**01.03.0080 Diagonalbewehrung**
Gewebeeckpfeile zur Sicherung gegen Eckrisse im Bereich
von Fensterbänken, -stürzen und Wandöffnungen in die
Armierungsschicht einarbeiten.

weber.therm 315 Glasfaser-Armierungspfeil
Menge: 450,000 Stck

**01.03.0090 Putzanschlüsse an Fenster+Türen**
Putzanschlüsse an Rahmenprofilen von im Mauerwerk
rückspringenden Fenstern oder Türen mit
Gewebeanputzleiste herstellen.

weber.therm membram Gewebeanputzleiste
Menge: 650,000 m

**01.03.0100 Silikonharzputz**
*** Bezugsbeschreibung
Silikonharzputz ohne biozide Filmkonservierung als
Reibeputz oder Scheibenputz mit einer  Körnung 3mm von
herstellen.
Verarbeitungsfertiger Silikonharzputz, schlagregendicht, lösemittelfrei, mit hydrophilem Wirkprinzip
für dauerhaft hohen Schutz gegen Algen- und Pilzbewuchs
ohne auswaschbare Biozide.

Wasserdurchlässigkeit (DIN EN 15824) W2
Wasseraufnahmekoeffizient w < 0,3 kg/m2h0,5
Austrocknung (18h-Wert) = 450 g/m² (20°C, 65 %
rel.Luftfeuchte)
Farbton: hell bis mittel getönt nach Wahl des AG und
anzulegenden Mustern

Das farbige absetzen von Teilflächen der Treppenhäuser
und Dachaufbauten (Gauben- /Attikaflächen) sowie Sockel
ist im E.P. einzu- kalkulieren.

weber.pas 480 AquaBalance Silikonharz-Reibeputz
weber.pas 481 AquaBalance Silikonharz-Scheibenputz
Menge: 1050,000 m²

**01.03.0110 Silikonharzputz - Leibungen**
*** wie Position 01.03.0100
Oberputz wie vor beschrieben in der Pos.
Silikonharzputz in Leibungen von Öffnungen herstellen.
Leibungstiefe ca.18cm
Menge: 650,000 m

**01.03.0120 Mineralischer Scheibenputz**
*** Bedarfsposition ohne GB
Mineralischer Edelputz, biozidfrei, als Scheiben- putz
herstellen. Körnung 3 mm, schlagregen- dicht,
lösemittelfrei, mit hydrophilem Wirkprinzip für
dauerhaft hohen Schutz gegen Algen- und Pilzbewuchs.
Wasserdurchlässigkeit (DIN EN 15824) W1
Wasseraufnahmekoeffizient w < 0,5 kg/m2h0,5
Austrocknung (18h-Wert) = 450 g/m² (20°C, 65 % rel.
Luftfeuchte)

weber.star 220 AquaBalance Scheibenputz Jura
weber.star 223 AquaBalance Scheibenputz
weber.star 224 AquaBalance Scheibenputz
Menge: 1,000 m²

**01.03.0130 Mineralischer Scheibenputz - Leibungen**
*** Bedarfsposition ohne GB
Oberputz wie vor beschrieben in der Pos. mineralischer
Scheibenputz in Leibungen von Öffnungen herstellen.
Leibungstiefe ca.18cm
Menge: 1,000 m

**01.03.0140 Egalisationsanstrich**
*** Bedarfsposition ohne GB
*** Bezugsbeschreibung
Egalisationsanstrich mit Silikonharz-Fassaden- farbe
ohne biozide Filmkonservierung herstellen.
Silikonharzfarbe mit hydrophilem Wirkprinzip für
dauerhaft hohen Schutz gegen Algen- und Pilzbewuchs
ohne auswaschbare Biozide.
Wasserdurchlässigkeitsrate < 0,2 kg/m2h0,5

Farbton: hell bis mittel getönt nach Wahl des AG und
anzulegenden Mustern

Das farbige absetzen von Teilflächen der Treppenhäuser
und Dachaufbauten (Gauben-Attikaflächen) sowie Sockel
ist im E.P. einzu- kalkulieren.

weber.ton 411 AquaBalance Silikonharzfarbe
Menge: 1,000 m²

**01.03.0150 Egalisationsanstrich - Leibungen**
*** Bedarfsposition ohne GB
*** wie Position 01.03.0140
Egalisationsanstrich wie vor beschrieben in Leibungen
von Öffnungen herstellen.
Leibungstiefe ca.18cm

weber.ton 411 AquaBalance Silikonharzfarbe
Menge: 1,000 m

**01.03.0160 Silikonharz Fassadenanstrich**
*** Bedarfsposition ohne GB
Anstrich mit Silikonharz-Fassadenfarbe ohne
biozide Filmkonservierung als Zwischen- und
Schlussbeschichtung herstellen.
Silikonharzfarbe mit hydrophilem Wirkprinzip für
dauerhaft hohen Schutz gegen Algen- und Pilzbewuchs
ohne auswaschbare Biozide.
Wasserdurchlässigkeitsrate < 0,2 kg/m2h0,5

Farbton: hell bis mittel getönt nach Wahl des AG und
anzulegenden Mustern

weber.ton 411 AquaBalance Silikonharzfarbe
Menge: 1,000 m²

**01.03.0170 Silikonharz Fassadenanstrich - Leibungen**
*** Bedarfsposition ohne GB
Silikonharz-Fassadenanstrich wie vor beschrieben in
Leibungen von Öffnungen herstellen. Leibungstiefe
ca.18cm

weber.ton 411 AquaBalance Silikonharzfarbe
Menge: 1,000 m

**01.03.0180 Anarbeiten Gerüstanker**
Fachgerechtes Anarbeiten der Dämmung nach dem Entfernen
der Gerüstanker.
Die Arbeiten können im Zuge der Demontage des Gerüstes
erfolgen sowie im Nachgang mit eigenen Steighilfen.
Die Abrechnung erfolgt Pauschal für die gesamte
Fassadenfläche. Das Material wird nicht gesondert
vergütet.
Menge: 1,000 psch

**01.03.0190 Holzflächen streichen**
Holzflächen der Dachüberstände Frabton nach Angabe
streichen
Fa, Brillux Impredur Ventilack 822 oder gleichwertig

................................................
Fabrikat vom Bieter einzutragen
Menge: 45,000 m2

#### Abschnitt 01.04 Stundenlohnarbeiten

**01.04.0010 Stundenlohn Facharbeiter**
*** Bedarfsposition ohne GB
Für evtl. erforderliche Arbeiten, die nicht im
Leistungsverzeichnis erfaßt sind und gegen
Nachweis zur Ausführung kommen, werden
verrechnet für Facharbeiter
Menge: 1,000 Std

**01.04.0020 Stundenlohn Helfer**
*** Bedarfsposition ohne GB
Für evtl. erforderliche Arbeiten, die nicht im
Leistungsverzeichnis erfaßt sind und gegen
Nachweis zur Ausführung kommen, werden
verrechnet für Helfer
Menge: 1,000 Std

### Bereich 02 Am Stadtbad Haus 49

#### Abschnitt 02.01 WDVS

**02.01.0010 Haus Nr. 49**
Baugleich zu Haus Nr. 47
Menge: 1,000 Stk

### Bereich 03 Am Stadtbad Haus 51

#### Abschnitt 03.01 WDVS

**03.01.0010 Haus Nr. 51**
Baugleich zu Haus Nr. 47
Menge: 1,000 Stk

USt %: 19,00
